# AUSSCHREIBEN.DE
Leistungsbeschreibung (GAEB 90, DA81)

## Export vom 06.11.2015 13:31:55

### 1 ACO Hochbau

*Hinweis*
ACO Hochbau Vertrieb GmbH
Neuwirtshauser Str. 14
97723 Oberthulba/Reith
Telefon (0)9736 41-60
Fax (0)9736 41-20
acoausschreiben@aco-online.de
http://www.aco-hochbau.de

#### 1.1 Self Rinnenkörper aus Polymerbeton

**1.1.1 ACO Self Euroline Rinnenkörper, ohne Rost, L=100cm, B=11,8cm, H=9,7cm**
ACO Self Euroline Rinnenkörper entsprechend DIN EN
1433/ZA, PKW-befahrbar, mit freiem V-Rinnenquerschnitt,
aus frost/tausalzbeständigem ACO Polymerbeton,
ohne Sohlengefälle (Wasserspiegelgefälle),
liefern und nach Einbauanleitung des Herstellers
einbauen.
Fabrikat: ACO Self Euroline Rinnenkörper ohne Rost oder
gleichwertig.
Passende Self Roste (separat):
-Stegroste
-Maschenroste
-Gussrost
-Längsstabrost
-Schlitzrahmen
Nennweite: 10 cm
Baulänge: 100 cm
Baubreite: 11,8 cm
Bauhöhe: 9,7 cm
Menge: 0,000 Stk
